# Malerarbeiten
Angebotsaufforderung (GAEB 90, DA83)
Währung: EUR
Auftraggeber: Landeshauptstadt Magdeburg

## Malerarbeiten
Datum: 10.02.26

### Bereich 1 Malerarbeiten

*Hinweis*
Baubeschreibung

Im Zuge des Umbaus der Magdeburger Stadthalle, der
Hyparschale und der Neugestaltung der umgebenden
Parkanlage Rotehorn soll auch der Albinmüller-Turm
einen neuen Basisbau erhalten.

Das neue Gebäude ist als 1-geschossiger Anbau an den
bestehenden Aussichtsturm geplant. Die Errichtung des
Gebäudes erfolgt in massiver Bauweise. Die Gründung ist
als Stahlbetonbodenplatte mit Fundamentstreifen
geplant. Die Wände werden als Mauerwerk und
Stahlbetonstützen ausgeführt. Die Dachkonstruktion wird
als Stahlbetondecke
mit einer Gefälledämmung, Bitumendachabdichtung und
extensiven Dachbegrünung errichtet. An den Außenseiten
des Neubaus sind umlaufend Schmuckelemente aus
Stahlbetonpfeilern mit Klinkerverkleidung und
Stahlbetonbalken in Sichtbetonqualität geplant, welche
konstruktiv mit dem Gebäude verbunden sind.

Der Basisbau ist in unterschiedliche Raumzonen
gegliedert.
Der Hauptzugang dient als Foyer und gibt Raum für das
Aufstellen von Infotafeln, Souvenirs und kleinen
Sitzgelegenheiten.
Seitlich angrenzend öffnet sich der beheizte Bistro-
und Kassenbereich, welcher in der kalten Jahreszeit
mittels einer Glasfaltwand vom niedertemperierten Foyer
getrennt werden kann.  Vom Arbeitsbereich des Bistros
aus wird der Umkleideraum mit Sanitär sowie Lagerfläche
erschlossen.
Vom Foyer aus wird der Mehrzweckraum mit einer
Bestuhlung für ca. 50 Personen erschlossen.
Der zugehörige Garderobenbereich mit Schließfächern und
das Stuhllager sind im Foyer und im Bistrobereiche in
unmittelbarer Nähe untergebracht.
Die Schließfächer der Garderobe werden von den
Besuchern des Turms und des Veranstaltungsraumes
genutzt.

Richtung Festplatz sind im Schatten des Turms die von
außen zugänglichen öffentlichen Sanitärbereiche für die
Parkbesucher untergebracht. Der vorgelagerte Portikus
(Säulengänge mit horizontalem Gebälk) wahrt Intimität.

*Hinweis*
Vorbemerkungen

Die Bereitstellung der Ausführungs- und Detailpläne
erfolgt ausschließlich in digitaler Form.
Die Planerstellung in Papierform obliegt dem
Auftragnehmer.

Die gesamte zur Ausführung der ausgeschriebenen
Leistungen notwendige Baustelleneinrichtung
(Maschinen-,
Hebezeug- u. Personaleinsatz, Nebenleistungen,
erforderliche Materialien, Befestigungen, Dichtmittel
Zubehörteile, Gerüste und Schutzvorkehrungen,
Sicherungsmaßnahmen und Schutz vorhandener Bauteile)
obliegt dem AN und ist in die Einheitspreise
einzukalkulieren.
Sie ist in allen Teilen mit dem Auftraggeber
abzustimmen.
Ohne Einwilligung des AG errichtete Unterkünfte,
Lagerflächen, Raumbelegungen und sonstige Einrichtungen
sind auf Anordnung unverzüglich zu beseitigen.
Der Abbau bzw. die Beseitigung der
Baustelleneinrichtung
ist im Einvernehmen mit dem Auftraggeber vorzunehmen.

Sämtliches durch die beschriebenen und erforderlich
werdenden Arbeiten anfallendes Verpackungsmaterial etc.
wird Eigentum des AN und ist zu beseitigen.
Die Entsorgung hat nach den entsprechendene gültigen
gesetzlichen Bestimmungen zu erfolgen. Die Entsorgung
hat sofort zu erfolgen.

Der Auftragnehmer ist verpflichtet, die von ihm
verschmutzten Flächen  der Baustelle, sowie der
benutzten Verkehrswege sauber zu halten. Die
Baustellenreinigung hat  arbeitstäglich  erfolgen.
Verschmutzungen der öffentlichen Gehwege, Fahrbahnen
und Verkehrswege außerhalb des Geländes durch
Baufahrzeuge sind sofort zu beseitigen.

Sollte der Auftragnehmer seiner Pflicht zur
Baustellenreinigung nicht nachkommen, so ist die
Bauleitung des Auftraggeber nach einmaliger erfolgloser
Aufforderung berechtigt, die  Schuttbeseitigung durch
eine Drittfirma auf Kosten des Verursachers zu
veranlassen.

Der Auftraggeber lässt ohne weitere Mahnungen die
Baustelle zu Lasten des Unternehmens beräumen, wenn ein
schriftlich oder protokollarisch angezeigter
Beräumungstermin fruchtlos verstrichen ist.

Lagerplätze im unmittelbar angrenzenden
Außenbereich stehen nur begrenzt zur Verfügung. Der AN
bekommt einen Bereich auf dem Baugelände zur Lagerung
bzw. Zwischenlagerung von Material durch die Bauleitung
zugewiesen.
Sollte öffentlicher bzw. privater Grund für lager- o.ä.
Zwecke benötigt werden, so ist dies vom  Auftragnehmer
selbst zu beantragen und zu vergüten (Parkverbot /
Straßensperrung). Diese Bereiche sind ebenfalls von
Verschmutzungen freizuhalten und gegebenenfalls sofort,
mind. täglich, zu säubern. Beschädigungen am
öffentlichen Verkehrsraum, durch den AN verursacht,
sind nach Beendigung der Arbeiten instandzusetzen.

Die durch den Bauablauf bedingten Unterbrechungen
der Arbeit und die hierzu erforderlichen An- und
Abfahrten der Arbeitnehmer werden nicht gesondert
vergütet.

Die Bauleitung wird zu  festgesetzten Terminen
wöchentlich Baubesprechungen vorsehen,  um den Stand
der Arbeiten und  die  für  den  weiteren Fortgang der
Arbeiten erforderlichen  Maßnahmen zu besprechen und zu
koordinieren.
Der AN hat hierzu einen geeigneten bevollmächtigten
Vertreter zu  entsenden.
Der Termin für die  Bauanlaufberatung  wird  vom AG
rechtzeitig bekannt gegeben. Darüber hinaus haben der
Auftragnehmer und seine Vertragsfirmen jederzeit alle
gewünschten Informationen über  den  Zustand und
Fortschritt ihrer Arbeiten zu geben.
Der AN hat hierzu einen geeigneten bevollmächtigten
Vertreter zu  entsenden.

Verantwortlicher Bauführer
Der AN hat für seine Arbeiten vor Ausführungsbeginn
einen Fachbauleiter und eine Aufsichtsperson
schriftlich zu  benennen.

Unmittelbar nach Auftragserteilung ( innerhalb von
12 Werktagen ) ist die Fachkraft für Arbeitssicherheit
des Auftragnehmers, sowie der Sicherheitsbeauftragte zu
benennen, weiterhin sind dem Auftraggeber die im Rahmen
des Auftrages auftretenden Gefährdungen mitzuteilen.

Dem vom Auftraggeber beauftragten
Sicherheitskoordinator  (SIGEKO)  sind auf
Verlangen u.a. folgende Unterlagen vorzulegen :
- Nachweis über Arbeitsschutzbelehrungen,
- Betriebsanweisungen
- Gefährdungsbeurteilungen
- Nachweise über die Prüfung von Maschinen und Geräten.

Es ist einzukalkulieren, dass die Arbeiten in
Teilabschnitten erfolgen und damit mehrmalige Anfahrten
notwendig sind.

Es werden keine Lagermöglichkeiten innerhalb des
Gebäudes seitens des AG bereitgestellt. Der AN ist für
die Zwischenlagerung auf der Baustelle selbst
verantwortlich und hat dieses in seine Einheitspreise
einzukalkulieren.

Infolge unvorhergesehener Bauverzögerungen ist eine
Verschiebung des Ausführungsbeginns nicht
auszuschließen. In diesem Falle bestehen keine
Ansprüche auf zusätzliche Vergütungen.

Für alle Positionen ist jeweils die Lieferung und
Montage der ausgeschriebenen Leistung einzukalkulieren,
auch wenn dies nicht explizit im LV - Text beschrieben
ist.

*Hinweis*
Zusätzliche Technische Vorschriften

Dem Leistungsverzeichnis liegt die VOB zugrunde.
Insbesondere gelten für die nachfolgend ausgeschriebenen Arbeiten die Bestimmungen der
DIN 18363 "Anstricharbeiten" und der DIN 18350.
Ebenfalls gelten die Richlinien, herausgegeben vom
Bundesausschuss Farbe und Sachwertschutz.

Die Ausführung der Arbeiten hat im Zusammenhang
mit der Tischlerfirma, der Trockenbaufirma und dem
Fliesenleger zu erfolgen.

Alle erforderlichen Rüstungen und Leitern sind vom
Unternehmer selbst vorzuhalten, wenn nicht in der
betreffenden Position ausdrücklich die bauseitige
Stellung von Rüstung angegeben ist. Sämtliche
Gerüste, die nicht unter der ausgeschriebenen
Position unter Angabe des Bauteils genannt sind,
sind in die Einheitspreise einzukalkulieren.

Alle für einen Anstrich vorgesehenen Flächen sind
ordnungsgemäß und fachgemäß vorzubereiten, d.h.
soweit erforderlich, sind Reagenzproben zur
Feststellung farbschädigender Substanzen im Untergrund vorzunehmen und eine entsprechende Grundierung
bzw. Absperrung anzubringen. Evtl. Beschädigungen an
vorhandenen Grundierungen sind sorgfältig auszubessern.

Die zu streichenden Flächen sind vor jedem Anstrich
sauber
von Schmutz, Staub, Zement- und Kalkspritzen usw. zu
reinigen. Ebenfalls ist bei nicht grundierten
Stahlflächen eine
sorgfältige und zweckentsprechende Entrostung nach
DIN 55928 vorzunehmen und es sind Spalten und Löscher
mit Leinölkitt zu verkitten, sowie Schmierölflecke
durch
Abreiben mit Terpentinöl zu beseitigen. Diese
vorbereitenden
Arbeiten sind in die einzelnen Beträge jeweils
einzukalkulieren, sie werden nicht besonders vergütet.

Die Wand- und Deckenixel und -ecken, Fenster,
Metall-  und sonstige Profile, Beschläge und andere
Teile sind  sorgfältig abzudecken und abzukleben. Ein
Überstreichen, vor allem der geölten Getriebe, ist
auf  jeden Fall zu vermeiden. Ggfs. sind diese
Flächen und Teile sofort und sorgfältig zu reinigen
und in  einwandfreiem Zustand mit der gesamten
Leistung zu  übergeben. Bei Arbeiten mit Fluaten sind
Spritzer an  Glas,  glasierten Flächen usw. zu
vermeiden. Die  Behebung hierdurch auftretender
Schäden geht zu  Lasten des Auftragnehmers. Diese
vorbereitenden Arbeiten sind in die einzelnen
Beträge  jeweils einzukalkulieren, sie werden nicht
besonders vergütet.

Die Anstriche dürfen erst aufgetragen werden, wenn
der vorhergehende Anstrich vollkommen durchgetrocknet
ist.

Ungenauigkeiten oder mangelhafte Ausführung
müssen vom Auftragnehmer auf eigene Kosten und
ohne Verlängerung der Ausführungsfristen beseitigt
werden. Vom Auftragnehmer festgestellte Mängel
anderer Arbeiten sind der Bauleitung sofort zwecks
Heranziehung zur Beseitigung derselben durch die
dafür verantwortliche Firma anzuzeigen.

Die Bauleitung behält sich vor, Muster der
fertigen Farben oder fertigen Anstriche zu entnehmen
und diese auf ausschreibungsgemäße Beschaffenheit auf
Kosten des Auftragnehmers überprüfen zu lassen.

Die Farbtöne aller Anstriche werden anhand
kostenlos anzusetzender Proben, die u.U. wiederholt
abzuändern sind, durch die Bauleitung bestimmt.

Die Anstriche sind nur auf trockenem Grund und so
herzustellen, daß sie vollkommen deckend und als
gleichmäßige Fläche ohne Ansätze, Streifen oder
Pinselstriche erscheinen.

Alle Anstriche müssen vollkommen decken.
Sämtliche Stöße, Fugen, Unebenheiten und Schäden bei zu
streichenden Holz-, Eisen-, Putz- und Stahlbetonflächen
sind tadellos auszubessern und zu spachteln.
Unabhängig von der Bauwesenversicherung sind bis
zum Bezug durch den Bauherrn sämtliche Schäden,
auch wenn sie durch andere Gewerke entstehen,
auszubessern. Die Bauwesenversicherung wird hiervon
nicht berührt.

Gegenseitige Behinderungen der Handwerker am Bau,
begründen weder Mehrforderungen noch Fristverlängerungen.

Die Farbtöne aller Anstriche werden durch den
Architekten und den AG bestimmt.

Alle Verschmutzungen durch Anstricharbeiten sind
unverzüglich auf Kosten des Auftragnehmers zu
beseitigen.

Während der Ausführung der Arbeiten sind zur
Vermeidung von Beschädigungen durch andere am
Bau beschäftigte Handwerker die erforderlichen Ab-
schrankungen herzustellen und so lange zu
unterhalten, bis die Anstriche getrocknet sind.

Das Anlegen von Musterflächen vor Ort zur genauen
Farbabstimmung mit dem AG ist einzukalkulieren.

Die Übergabe sämtlicher verwendeter Erzeugnisse
die dieser Leistungsbeschreibung zugrunde liegen in
Form von Technischen Produktinformationen und Sicherheitsdatenblättern als Dokumentationsunterlagen ist
einzukalkulieren.

#### Abschnitt 1.1 Vorbereitung

**1.1.10 Folienabklebung**
Abkleben und Abhängen angrenzender Bauteile gegen
Veruneinigungen, Abkleben mit Folie,
Bauteil: Schutz Aluminiumfenster und - Türen,
einschl. Fensterbänke, Türen und Zargen,
Einrichtungsgegenstände etc.
sowie Entfernen der  Abdeckung nach Arbeitsende,
einschl. Entsorgung
Menge: 150,000 m2
Zuordnung: 345

**1.1.20 Bodenflächen abdecken**
Schutzabdeckungen auf sämtlichen Bodenflächen,
mittels Vlies o. dgl. zur Vermeidung von
Verschmutzungen und/ oder Beschädigungen der
Bodenflächen liefern, verlegen, unterhalten und nach
Beendigung der Arbeiten entfernen und entsorgen, auf
besondere Anweisung der Bauleitung
Menge: 200,000 m2
Zuordnung: 335

**1.1.30 Untergrund prüfen**
Untergrund auf Trag- und Haftfähigkeit prüfen
Menge: 1,000 PSCH

**1.1.40 Schmutz und Staub entfernen**
Reinigen des Untergrundes von Schmutz, Staub und losen
Bestandteilen, anfallender Bauschutt ist zu entsorgen,
Menge: 1,000 PSCH

**1.1.50 Verunreinigungen, Trennmittel entfernen**
Verunreinigungen, Trennmittelrückstände oder
Mehlkornschichten auf Wänden und Decken
mechanisch entfernen,
Auf besondere Anweisung der Bauleitung.
Menge: 150,000 m2
Zuordnung: 345

#### Abschnitt 1.2 Wände

**1.2.10 Grundierung**
Grundierung auf Gipskartonplatten,
Stahlbeton, Spachtelputz etc.
mit Grundhärter,
auf Wänden,
Ausführungshöhe bis 3,50 m,

Fabrikat:

 .....................................
 vom Bieter einzutragen
Menge: 300,000 m2
Zuordnung: 345

**1.2.20 Zulage Leibung / Sturz**
Zulage zu vorbeschriebener Position
für das Ausführen auf Leibungen und Stürzen
von Fenstern und Türen
Abmessung: bis 25 cm Breite
Menge: 30,000 m
Zuordnung: 345

**1.2.30 Spachtelung, Q3**
vorh. Stahlbeton- / Putzflächen im Innenbereich
zu 100 % spachteln
incl. Nachschleifen,
Qualitätsstufe Q3,
incl. Grundierung,
incl. Zuspachteln vorh. Dübel-/Bohrlöcher,
Ausführungshöhe bis 3,50 m,
erhöhte Ebenheitsanforderungen
entspr. DIN 18202 Tabelle 3 Zeile 7,
Oberfläche lunkern- und absatzfrei

Fabrikat:

 .....................................
 vom Bieter einzutragen
Menge: 300,000 m2
Zuordnung: 345

**1.2.40 Zulage Leibung / Sturz**
Zulage zu vorbeschriebener Position
für das Ausführen auf Leibungen und Stürzen
von Fenstern und Türen
Abmessung: bis 25 cm Breite
Menge: 30,000 m
Zuordnung: 345

**1.2.50 Zulage Spezialvlies**
Zulage zur vorgenannten Spachtelung der Wände
für das vollflächige Einarbeiten eines reißfesten,
rissüberbrückenden Spezialvlieses
Menge: 300,000 m2
Zuordnung: 353

**1.2.60 Zulage Leibung / Sturz**
Zulage zum vorbeschriebenen Spezialvlies für das
Ausführen auf Fenster- und Türleibungen / -stürze
Abmessung: bis 25 cm Breite
Menge: 850,000 m
Zuordnung: 345

**1.2.70 Dispersions-Beschichtung**
lösemittelfreie, hoch deckende Dispersionsfarbe
mit besonders hoch strapazierfähiger Oberfläche,
emissionsarm, weichmacherfrei
lebensmittelunbedenklich, wasserverdünnbar
beständig gegen Desinfektionsmittel, reinigungsfähig
auf Putz- und Spachtelflächen bzw. Gipskarton und
Tapeten
an Wänden, matt oder stumpfmatt, nach DIN 13300,
Ausführungshöhe bis 3,50 m,
- Nassabriebbeständigkeit Klasse 2
- Deckvermögen Klasse 2
- hochdiffusionsfähig
Farbe: weiß

Fabrikat:

 .....................................
 vom Bieter einzutragen
Menge: 300,000 m2
Zuordnung: 353

**1.2.80 Zulage Leibung / Sturz**
Zulage zu vorbeschriebener Position
für das Ausführen auf Leibungen und Stürzen
von Fenstern und Türen
Abmessung: bis 25 cm Breite
Menge: 30,000 m
Zuordnung: 345

**1.2.90 Zulage Farbflächen, hell getönt**
Zulage zu vorbeschriebenen Dispersions-Beschichtung,
für die Ausführung von Farbflächen,
in Kleinflächen,
Farbe: hell getönt
Menge: 150,000 m2
Zuordnung: 353

**1.2.100 Zulage Farbflächen, dunkel getönt**
Zulage zu vorbeschriebenen Dispersions-Beschichtung,
für die Ausführung von Farbflächen,
in Kleinflächen,
Farbe: dunkel getönt
Menge: 150,000 m2
Zuordnung: 353

**1.2.110 Kalkfarb-Beschichtung, innen**
Kalkfarb-Beschichtung auf Wandflächen
im Innenbereich,
in Keller- und Hausanschlußräumen,
in Tiefgaragen,
weiß,
mit folgendem Aufbau:
- Grundierung
- Grundbeschichtung
- Schlußbeschichtung
Untergrund: Stahlbeton, Mauerwerk

Fabrikat: ......................................
  vom Bieter einzutragen
Menge: 100,000 m2

**1.2.120 Zulage Leibung / Sturz**
Zulage zu vorbeschriebener Position
für das Ausführen auf Leibungen und Stürzen
von Fenstern und Türen
Abmessung: bis 50 cm Breite
Menge: 20,000 m
Zuordnung: 345

**1.2.130 nachträgliche Ausbesserungsarbeiten**
nachträgliche Ausbesserungsarbeiten der vorgenannten
Wandbeschichtungen durch Verschmutzungen /
Beschädigungen nachfolgender Gewerke,
Nacharbeiten auf zu ca. 10% der Wandflächen,
Auf besondere Anordnung der Bauleitung!
Menge: 300,000 m2
Zuordnung: 345

#### Abschnitt 1.3 Decken

**1.3.10 Grundierung**
Grundierung auf Gipskartonplatten,
Stahlbeton, Spachtelputz etc.
mit Grundhärter,
auf Decken,
Ausführungshöhe bis 3,50 m,

Fabrikat:

 .....................................
 vom Bieter einzutragen
Menge: 200,000 m2
Zuordnung: 353

**1.3.20 Spachtelung, Q3**
Spachtelung der vorhandenen Gipskartondecken,
im Innenbereich, ganzflächig zu 100 % spachteln,
einschl. Nachschleifen,
Qualitätsstufe Q3,
einschl. Zuspachteln vorh. Dübel-/Bohrlöcher,
Ausführungshöhe bis 3,50 m,
erhöhte Ebenheitsanforderungen
entspr. DIN 18202 Tabelle 3 Zeile 7,
Oberfläche lunkern- und absatzfrei, anstrichfertig

Fabrikat:

 .....................................
 vom Bieter einzutragen
Menge: 200,000 m2
Zuordnung: 353

**1.3.30 Zulage Spezialvlies**
Zulage zur vorgenannten Spachtelung der Decken
für das vollflächige Einarbeiten eines reißfesten,
rissüberbrückenden Spezialvlieses
Menge: 200,000 m2
Zuordnung: 353

**1.3.40 Grundierung**
Grundierung auf Gipskartonplatten,
Stahlbeton, Spachtelputz etc.
mit Grundhärter,
auf Decken,
Ausführungshöhe bis 3,50 m,

Fabrikat:

 .....................................
 vom Bieter einzutragen
Menge: 200,000 m2
Zuordnung: 353

**1.3.50 Dispersions-Beschichtung**
lösemittelfreie, hoch deckende Dispersionsfarbe
mit besonders hoch strapazierfähiger Oberfläche,
emissionsarm, weichmacherfrei
lebensmittelunbedenklich, wasserverdünnbar
beständig gegen Desinfektionsmittel, reinigungsfähig
auf Putz- und Spachtelflächen bzw. Gipskarton,
liefern und aufbringen, an Decken,
matt oder stumpfmatt, nach DIN 13300,
Ausführungshöhe bis 3,50 m,
- Nassabriebbeständigkeit Klasse 2
- Deckvermögen Klasse 2
- hochdiffusionsfähig
Farbe:  weiß

Fabrikat:

 .....................................
 vom Bieter einzutragen
Menge: 200,000 m2
Zuordnung: 353

**1.3.60 Zulage**
Zulage zu den vorbeschriebenen Malerarbeiten
an den Decken für die Ausführung
im Deckenrandbereich zu den Wänden (Lichtvoute)
Höhe: ca. 12 cm,
Breite: ca. 8 cm,
Farbe: schwarz
Höhe bis 3,50 m
Menge: 6,500 m
Zuordnung: 353

**1.3.70 Kalkfarb-Beschichtung, innen**
Kalkfarb-Beschichtung auf Deckenflächen
im Innenbereich, im Altbau,
in Keller- und Hausanschlußräumen,
in Tiefgaragen,
weiß,
mit folgendem Aufbau:
- Grundierung
- Grundbeschichtung
- Schlußbeschichtung
Untergrund: Stahlbeton,

Fabrikat: ......................................
  vom Bieter einzutragen
Menge: 30,000 m2

**1.3.80 nachträgliche Ausbesserungsarbeiten**
nachträgliche Ausbesserungsarbeiten der vorgenannten
Wandbeschichtungen durch Verschmutzungen /
Beschädigungen nachfolgender Gewerke,
Nacharbeiten auf zu ca. 10% der Deckenflächen,
Auf besondere Anordnung der Bauleitung!
Menge: 200,000 m2
Zuordnung: 345

#### Abschnitt 1.4 Sonstiges

**1.4.10 Verfugung**
Verfugung, elastisch, aller Wand- und Bauteilanschlüsse
mit Einkomponenten-Dichtstoff auf
Acryldispersionsbasis,
liefern und einbauen
Menge: 500,000 m
Zuordnung: 345

**1.4.20 Kunstharz-Beschichtung auf Metallzargen**
Kunstharz-Beschichtung auf grundierte
Metallzargen (Stahlumfassungszargen),
im Innenbereich, deckend, seidenmatt,
wie folgt:
- Schadstellen am Grundanstrich ausbessern
- ggfs. Schadstellen spachteln
- Oberfläche schleifen
- Haftgrund / Grundierung
- Vorbeschichtung
- Schlußbeschichtung mit Kunstharz-Lackfarbe
Größe: bis 1135 / 2260 mm
Maulweite: bis 300 mm
Farbe: nach Wahl AG

angeb. Fabrikat:

  ....................................
  vom Bieter einzutragen
Menge: 7,000 St

**1.4.30 Kunstharz-Beschichtung auf Metalltüren**
Kunstharz-Beschichtung auf grundierte,
pulverbeschichtete
Metalltüren, einschl. Stahlumfassungszargen
im Innen- und Aussenbereich,
deckend, seidenmatt,
wie folgt:
- Schadstellen am Grundanstrich ausbessern
- ggfs. Schadstellen spachteln
- Oberfläche schleifen
- Haftgrund / Grundierung
- Vorbeschichtung
- Schlußbeschichtung mit Kunstharz-Lackfarbe
Größe:  bis 1260 / 2385 mm
Farbe:  nach Wahl AG
angeb. Fabrikat:

  ....................................
  vom Bieter einzutragen
Menge: 1,000 St

**1.4.40 Betonschutz**
Farblose Schutzbeschichtung auf
Reinacrylat-Dispersionsbasis
auf Sichtbetonflächen im Aussenbereich,
- lösemittelfrei
- wasserverdünnbar
- auf Reinacrylat-Dispersionsbasis
- für außen und innen
- wetterbeständig
- geruchsarm
- alkalibeständig
- unverseifbar
- wasserdampfdiffusionsfähig
- Nassabriebbeständigkeit R-Klasse 1
- auch lasierend einstellbar
- hohe Schutzfunktion gegen Kohlendioxid
- geprüft als carbonatisierungsbremsende Beschichtung
für
  Betonflächen gemäß Prüfnachweis
- sehr leicht verarbeitbar
- optional für den Außenbereich in Protect-Qualität
(Filmschutz
  gegen Algen- und Pilzbefall der Beschichtung)
erhältlich
- für Waschbetonflächen oder als Lasur auf Struktur-
und
  Sichtbetonflächen
auf Stahlbetonbalken:
Abwicklung: bis 180 cm,
gem. Herstellerangaben
Farbe: transparent, seidenmatt

angeb. Fabrikat:

  ....................................
  vom Bieter einzutragen
Menge: 135,000 m

USt %: 19,00
